# Interruptor automático en caja moldeada, con bloque diferencial

- Propiedad del archivo: CYPE INGENIEROS, S.A.
- Formato: FIEBDC-3/2002
- Divisa: EUR
- Costes indirectos: 3.00 %
- IVA: 21.00 %

## I Instalaciones

### IE Eléctricas

#### IEX Aparamenta

**IEX207** Ud Interruptor automático en caja moldeada, con bloque diferencial.
Interruptor automático en caja moldeada, tripolar (3P), intensidad nominal 16 A, poder de corte 18 kA a 400 V, HDA016L "HAGER", con relé termomagnético, de 75x130x68 mm, para fijación a perfil DIN o a panel, con bloque diferencial para interruptor automático en caja moldeada, tripolar (3P), clase A HI, superinmunizado, intensidad nominal 125 A, intensidad de disparo 300 mA, disparo instantáneo, HBA127H. Totalmente montado, conexionado y probado.
Incluye: Montaje y conexionado del elemento.
Criterio de medición de proyecto: Número de unidades previstas, según documentación gráfica de Proyecto.
Criterio de medición de obra: Se medirá el número de unidades realmente ejecutadas según especificaciones de Proyecto.

| Código | Ud | Descripción | Rendimiento | Precio | Importe |
|---|---|---|---|---|---|
| mt35hag100aa | Ud | Interruptor automático en caja moldeada, tripolar (3P), intensidad nominal 16 A, poder de corte 18 kA a 400 V, HDA016L "HAGER", con relé termomagnético, de 75x130x68 mm, para fijación a perfil DIN o a panel, según UNE-EN 60947-2. (material) | 1.000 | 254.46 | 254.46 |
| mt35hag103aa | Ud | Bloque diferencial para interruptor automático en caja moldeada, tripolar (3P), clase A HI, superinmunizado, intensidad nominal 125 A, intensidad de disparo 300 mA, disparo instantáneo, HBA127H "HAGER", de 100x165x95 mm, señalización por LED o a distancia de la desconexión y del preaviso al 50% de la intensidad de disparo, montaje en el lado derecho del interruptor automático, para fijación a perfil DIN. (material) | 1.000 | 543.40 | 543.40 |
| mo003 | h | Oficial 1ª electricista. (mano de obra) | 0.644 | 22.74 | 14.64 |
| % | % | Costes directos complementarios | 2 % | 812.50 | 16.25 |
|  |  | Costes directos |  |  | 828.75 |
