# Interruptor diferencial modular, "HAGER"

- Propiedad del archivo: CYPE Ingenieros S.A.
- Formato: FIEBDC-3/2016
- Programa: Generador de precios de la construcción. CYPE Ingenieros, S.A.
- Fecha: 03/07/2024
- Divisa: EUR
- Costes indirectos: 3 %
- IVA: 21 %

## I Instalaciones

### IE Eléctricas

#### IEX Aparamenta

**IEX062** Ud Interruptor diferencial modular, "HAGER".
Interruptor diferencial instantáneo, clase B, tetrapolar (4P), intensidad nominal 40 A, sensibilidad 30 mA, CDB440E "HAGER", montaje sobre carril DIN. Totalmente montado, conexionado y probado.
Incluye: Montaje y conexionado del elemento.
Criterio de medición de proyecto: Número de unidades previstas, según documentación gráfica de Proyecto.
Criterio de medición de obra: Se medirá el número de unidades realmente ejecutadas según especificaciones de Proyecto.

| Código | Ud | Descripción | Rendimiento | Precio | Importe |
|---|---|---|---|---|---|
| mt35hag020a | Ud | Interruptor diferencial instantáneo, clase B, tetrapolar (4P), intensidad nominal 40 A, sensibilidad 30 mA, CDB440E "HAGER", montaje sobre carril DIN, según UNE-EN 61008-1. (material) | 1 | 1926.47 | 1926.470 |
| mo003 | h | Oficial 1ª electricista. (mano de obra) | 0.376 | 22.74 | 8.550 |
| % | % | Costes directos complementarios | 2 % | 1935.020 | 38.700 |
|  |  | Costes directos |  |  | 1973.720 |

## Recursos

**mt35hag020a** Ud Interruptor diferencial instantáneo
Datos técnicos: Coste energético 43.226 MJ; Emisión de CO2 2.305 kg
Residuos:
- embalaje: re150101 Envases de papel y cartón. (componente de residuo); rendimiento 0.038 kg; Código LER 15 01 01; Masa del elemento 1 kg; Volumen 0.001333 m3
