# Interruptor automático en caja moldeada, con bloque diferencial

- Propiedad del archivo: CYPE Ingenieros S.A.
- Formato: FIEBDC-3/2016
- Programa: Generador de precios de la construcción. CYPE Ingenieros, S.A.
- Fecha: 11/06/2024
- Divisa: EUR
- Costes indirectos: 3 %
- IVA: 21 %

## I Instalaciones

### IE Eléctricas

#### IEX Aparamenta

**IEX207** Ud Interruptor automático en caja moldeada, con bloque diferencial.
Interruptor automático en caja moldeada, tripolar (3P), intensidad nominal 16 A, poder de corte 18 kA a 400 V, HDA016L "HAGER", con relé termomagnético, de 75x130x68 mm, para fijación a perfil DIN o a panel, con bloque diferencial para interruptor automático en caja moldeada, tripolar (3P), clase A HI, superinmunizado, intensidad nominal 125 A, intensidad de disparo 300 mA, disparo instantáneo, HBA127H. Totalmente montado, conexionado y probado.
Incluye: Montaje y conexionado del elemento.
Criterio de medición de proyecto: Número de unidades previstas, según documentación gráfica de Proyecto.
Criterio de medición de obra: Se medirá el número de unidades realmente ejecutadas según especificaciones de Proyecto.

| Código | Ud | Descripción | Rendimiento | Precio | Importe |
|---|---|---|---|---|---|
| mt35hag100aa | Ud | Interruptor automático en caja moldeada, tripolar (3P), intensidad nominal 16 A, poder de corte 18 kA a 400 V, HDA016L "HAGER", con relé termomagnético, de 75x130x68 mm, para fijación a perfil DIN o a panel, según UNE-EN 60947-2. (material) | 1 | 254.46 | 254.460 |
| mt35hag103aa | Ud | Bloque diferencial para interruptor automático en caja moldeada, tripolar (3P), clase A HI, superinmunizado, intensidad nominal 125 A, intensidad de disparo 300 mA, disparo instantáneo, HBA127H "HAGER", de 100x165x95 mm, señalización por LED o a distancia de la desconexión y del preaviso al 50% de la intensidad de disparo, montaje en el lado derecho del interruptor automático, para fijación a perfil DIN. (material) | 1 | 543.4 | 543.400 |
| mo003 | h | Oficial 1ª electricista. (mano de obra) | 0.644 | 22.74 | 14.645 |
| % | % | Costes directos complementarios | 2 % | 812.505 | 16.250 |
|  |  | Costes directos |  |  | 828.755 |

## Recursos

**mt35hag100aa** Ud Interruptor automático en caja moldeada
Datos técnicos: Coste energético 67.176 MJ; Emisión de CO2 3.565 kg
Residuos:
- embalaje: re150101 Envases de papel y cartón. (componente de residuo); rendimiento 0.038 kg; Código LER 15 01 01; Masa del elemento 1 kg; Volumen 0.001333 m3

**mt35hag103aa** Ud Bloque diferencial para interruptor automático en caja moldeada
Datos técnicos: Coste energético 131.515 MJ; Emisión de CO2 6.950 kg
Residuos:
- embalaje: re150101 Envases de papel y cartón; rendimiento 0.038 kg
